# serrano-9-CUBIERTAS-2026-CIEGO

- Propiedad del archivo: ATAYO S.A.
- Formato: FIEBDC-3/2020
- Programa: PREMETI 2022 SP2
- Fecha: 22/06/2026
- Tipo: presupuesto
- Fecha de los precios: 22/06/2026
- Divisa: EUR
- Gastos generales: 6 %
- Beneficio industrial: 13 %
- IVA: 21 %

## 003 MEDIOS AUXILIARES CUBIERTA INCLINADA

**D40AA008** Ud ELEVADOR DE CREMALLERA 2T+MONT/DESM ANDAMIO EUROPEO H25 m+
1 Ud
uD. Montacargas de 2000kg con mastil de cremallera incluyendo chasis, bandeja de cables y cable posterior fijado a castillete de andamio en fachada (incluido)de tubular convencional apto para trabajos hasta una altura de 25 m, con separación al paramento de 20-25 cm aproximadamente, amarres a huecos mediante husillos con tacos de madera contrachapada y control periodico de su tensión y amarres a partes resistentes con tacos de expansión, químicos, especiales para ladrillo u hormigón, etc., colocados cada 12 m², con una resistencia a tracción de 300 kg, red de protección para caída de materiales, preparación de base, placas de apoyo al suelo sobre tacos de madera o durmientes, de acuerdo con la capacidad de carga de la solera, accesos de plataformas con trampilla y escaleras abatibles en su interior, barandilla exterior con dos barras y rodapie, barandilla interior con 1 barra, todo según detalle de planos de montaje y la normativa de obligado cumplimiento sobre andamiajes. Suministro en alquiler por el tiempo de duracion de la obra ofertado, montaje y desmontaje,

| Código | Ud | Descripción | Rendimiento | Precio |
|---|---|---|---|---|
| U41AA005 | m² | Andamio transportado | 50 | 0.0000 |
| U41AA205 | m² | Montaje andamio Europeo altura | 50 | 0.0000 |
| D40AA095 | m² | ALQUILER DÍA ANDAMIO EUROPEO | 4500 | 0.0000 |
| U41AA225 | m² | Desmontaje andamio Europeo altura | 50 | 0.0000 |
| U02OE100 | uD | MONTAJE -DESMDE ELEVADOR DE CREMALLERA | 2 | 0.0000 |
| U02OE200 | DÍA | ALQUILER DE ELEVADOR | 90 | 0.0000 |
| %CI | % | Costes indirectos..(s/total) | 0 % |  |

**D40XA315** m² LIMPIEZA OFICINAS ( DESPACHOS Y DISTRIBUCION)
1430 m²

| Código | Ud | Descripción | Rendimiento | Precio |
|---|---|---|---|---|
| U47XA205 | m² | Limpieza general de vivienda (piso) de S<150 m² | 0.56 | 0.0000 |
| %CI | % | Costes indirectos..(s/total) | 0 % |  |

| Medición | Uds. | Largo | Parcial |
|---|---|---|---|
| ZONA DE INTERVENCION ASOCIADAS | 1 | 150 | 150.00 |
| A JUSTIFICAR |  |  |  |
| REPASO PERIODICO DE ESCALERAS TRAS JORNADA INCLUIDO EN COSTES INDIRECTOS |  |  |  |
| REPASO SEMANAL A FONDO | 16 | 80 | 1280.00 |
| A DEMANDA DE PROPIEDAD |  |  |  |
| Total |  |  | 1430.0000 |

**D15RA100** m² PROTECTOR CON CARTÓN COMPACTO NAIPROTEC 100
600 m²
m². Protección temporal para superficies horizontales, con cartón reciclado compacto plastificado por ambas caras e impermeable Naiprotec100, colocado.

| Código | Ud | Descripción | Rendimiento | Precio |
|---|---|---|---|---|
| U01AA009 | h | Ayudante (mano de obra) | 0.015 | 0.0000 |
| U41PA100 | m² | Protector cartón impermeable Naiprotec 100 | 1.05 | 0.0000 |
| U41PA235 | m | Cinta de papel adhesivo base agua 50 mm | 1.5 | 0.0000 |
| %CI | % | Costes indirectos..(s/total) | 0 % |  |

| Medición | Uds. | Alto | Parcial |
|---|---|---|---|
| zonas de paso | 6 | 100 | 600.00 |
| Total |  |  | 600 |

**D15RA140** m² PROTECTOR MULTIUSOS POLIPROPILENO NAIPROTEC 140
72 m²
m². Protección temporal para superficies horizontales, con rollo multiusos de polipropileno alveolar Naiprotec140, colocado.

| Código | Ud | Descripción | Rendimiento | Precio |
|---|---|---|---|---|
| U01AA009 | h | Ayudante | 0.02 | 0.0000 |
| U41PA140 | m² | Protector multiusos polipropileno Naiprotec 140 | 1.05 | 0.0000 |
| U41PA235 | m | Cinta de papel adhesivo base agua 50 mm | 1.5 | 0.0000 |
| %CI | % | Costes indirectos..(s/total) | 0 % |  |

| Medición | Uds. | Largo | Alto | Parcial |
|---|---|---|---|---|
| Ascensor | 1 | 12 | 6 | 72.00 |
| cambio semanal |  |  |  |  |
| Total |  |  |  | 72.0000 |

**D15RA300** ud PROTECTOR DE PELDAÑOS COMPLETOS NAIPROTEC 300
100 ud
m². Protección temporal para peldañeado de escaleras (huella y tabica,) con lámina de polipropileno alveolar antideslizante e impermeable Naiprotec300, colocado.

| Código | Ud | Descripción | Rendimiento | Precio |
|---|---|---|---|---|
| U01AA009 | h | Ayudante | 0.15 | 0.0000 |
| U41PA300 | ud | Protector de peldaño completo Naiprotec 300 | 1 | 0.0000 |
| U41PA221 | m | Cinta adhesiva PVC 75 mm | 3 | 0.0000 |
| %CI | % | Costes indirectos..(s/total) | 0 % |  |

| Medición | Uds. | Alto | Parcial |
|---|---|---|---|
| escaleras | 5 | 20 | 100.00 |
| AL DISPONER ELMONTACARGAS NO SE CONSIDERA NECESARIO |  |  |  |
| Total |  |  | 100.0000 |

**D41GA002** m² LONA IMPERMEABLE PROTECCION CUBIERTAS
48.81 m²
m² Lona de POLIESTER alta calidad con revestimiento de PVC, que la hace resistente al desgarro, resistente al agua, a los rayos UVA usar en temperaturas que varían de -30 °C a 70 °C. La lona equipada con ojales en todas las esquinas y a lo largo de los bordes para facilitar el cierre. reutilizable hasta 20 puestas. Incluida colocacion , desmonte y traslado.

| Código | Ud | Descripción | Rendimiento | Precio |
|---|---|---|---|---|
| U01AA008 | h | Oficial segunda (mano de obra) | 0.08 | 0.0000 |
| U01AA011 | h | Peón suelto (mano de obra) | 0.08 | 0.0000 |
| U42GA002 | m² | LONA PVC EXTERIOR | 1.1 | 0.0000 |
| U42GC005 | ud | Anclaje red a forjado. | 3 | 0.0000 |
| %CI | % | Costes indirectos..(s/total) | 0 % |  |

| Medición | Uds. | Largo | Parcial |
|---|---|---|---|
| (0.1) * <D01AA020> | 1 | 48.81 | 48.81 |
| Total |  |  | 48.81 |

## 0023 DEMOLICIONES: CUBIERTA INCLINADA

**D01AA020** m² DEMOLICIÓN TEJA CURVA (RECUPERACIÓN 40%)
488.13 m²
m². Demolición de cubierta de teja curva vieja (aprovechamiento 40% de las piezas), por medios manuales, i/desmontado de cumbreras, limahoyas, canalones y encuentros con paramentos, apilado y traslado de teja válida a planta baja, retirada de escombros a pie de carga, maquinaria auxiliar de obra y p.p. de costes indirectos, según NTE/ADD-3.

| Código | Ud | Descripción | Rendimiento | Precio |
|---|---|---|---|---|
| U01AA009 | h | Ayudante | 0.16 | 0.0000 |
| U01AA010 | h | Peón especializado (mano de obra) | 0.32 | 0.0000 |
| %CI | % | Costes indirectos..(s/total) | 0 % |  |

| Medición | Uds. | Largo | Ancho | Parcial |
|---|---|---|---|---|
| CUBIERTA EN PATIO CENTRAL |  |  |  |  |
| Medianera de Serrrano | 1.1 | 7.04 | 14.79 | 114.53 |
| Faldones a Serrano | 1.1 | 2.93 | 14 | 45.12 |
|  | 1.1 | 2.17 | 12.12 | 28.93 |
|  | 1.1 | 2.15 | 5.53 | 13.08 |
|  | 1.1 | 2.09 | 1.15 | 2.64 |
| Faldones a Santivañez | 1.1 | 4.03 | 14.15 | 62.73 |
|  | 1.1 | 3.07 | 18.74 | 63.28 |
| faldones a medianera | 1.1 | 5.67 | 16.05 | 100.10 |
| medianera a SANTIVAÑEZ | 1.1 | 5.47 | 4.53 | 27.26 |
|  | 1.1 | 2.43 | 3.61 | 9.65 |
|  | 1.1 | 5.24 | 3.61 | 20.81 |
| Total |  |  |  | 488.1300 |

**D01AA050** m² SANEADO DE PLANO INCLINADO CUBIERTA
488.13 m²
m². Limpieza, por medios manuales, de restos de mortero, vegetacion adherida, o cualquier elemento semi adherido aa la cara superiro del formajdado o tablero inclinado de cubierta.y/o rellenos de arena sobre forjado o bóveda, dejándolo preparado para trabajos posteriores, i/retirada de escombros a pie de carga y p.p. de costes indirectos.

| Código | Ud | Descripción | Rendimiento | Precio |
|---|---|---|---|---|
| U01AA011 | h | Peón suelto | 0.185 | 0.0000 |
| %CI | % | Costes indirectos..(s/total) | 0 % |  |

| Medición | Uds. | Largo | Parcial |
|---|---|---|---|
| IGUAL <D01AA020> | 1 | 488.13 | 488.13 |
| Total |  |  | 488.13 |

**D01AD051** ml DESMONT. BABERO-VIERTEAGUAS, ZINC, CHAPA O MATERIAL LIGERO
53 ml
Ml. Desmontaje por medios manuales, de baberos de chapa o material análogo en impostas, cornisas,vuelos de fachada, balcones, etc. i/ anulacion de anclajes, traslado de placas y material aprovechable al
lugar de acopio, retirada de escombros a pie de carga, maquinaria auxiliar de obra y p.p de costes indirectos. según NTE.

| Código | Ud | Descripción | Rendimiento | Precio |
|---|---|---|---|---|
| U01AA008 | h | Oficial segunda | 0.055 | 0.0000 |
| U01AA010 | h | Peón especializado | 0.175 | 0.0000 |
| %CI | % | Costes indirectos..(s/total) | 0 % |  |

| Medición | Uds. | Largo | Parcial |
|---|---|---|---|
| PATIO CENTRAL | 1 | 44 | 44.00 |
| medianera | 1 | 9 | 9.00 |
| Total |  |  | 53 |

**D01AM502** Ml DEMOLICIÓN DE CANALÓN OCULTO
90.08 Ml
ml. Demolición de canalón oculto eliminando todas las capas de material adhesivo hasta llegar a soporte de formación de cuna de pendiente.i/ transporte de escombros a punto de carga y medios auxiliares.

| Código | Ud | Descripción | Rendimiento | Precio |
|---|---|---|---|---|
| U01AA010 | h | Peón especializado | 0.185 | 0.0000 |
| U01AA011 | h | Peón suelto | 0.35 | 0.0000 |
| %CI | % | Costes indirectos..(s/total) | 0 % |  |

| Medición | Uds. | Largo | Parcial |
|---|---|---|---|
| CUBIERTA PRINCIPAL | 1 | 45 | 45.00 |
| ENCUENTROS CON PETOS | 1 | 19.7 | 19.70 |
|  | 1 | 17.24 | 17.24 |
|  | 1 | 3.61 | 3.61 |
|  | 1 | 4.53 | 4.53 |
| Total |  |  | 90.08 |

**D01AM505** ML DEMOLICION DE LIMAHOYAS
22.94 ML
ml. Demolición de limahoyas eliminando todas las capas de material adhesivo hasta llegar a soporte de formación de cuna de pendiente.i/ transporte de escombros a punto de carga y medios auxiliares.

| Código | Ud | Descripción | Rendimiento | Precio |
|---|---|---|---|---|
| U01AA010 | h | Peón especializado | 0.25 | 0.0000 |
| U01AA011 | h | Peón suelto | 0.35 | 0.0000 |
| %CI | % | Costes indirectos..(s/total) | 0 % |  |

| Medición | Uds. | Largo | Parcial |
|---|---|---|---|
| cubierta.patio | 1 | 8.6 | 8.60 |
|  | 1 | 6.7 | 6.70 |
|  | 1 | 4.64 | 4.64 |
|  | 1 | 3 | 3.00 |
| Total |  |  | 22.94 |

**D40CS005** m² RASCADO PINTURA EN PARAMENTOS
59.1 m²
m². Rascado de pinturas en paramentos para posterior enlucido, i/ llimpieza de restos a pie de carga.

| Código | Ud | Descripción | Rendimiento | Precio |
|---|---|---|---|---|
| U01AA010 | h | Peón especializado | 0.3 | 0.0000 |
| %CI | % | Costes indirectos..(s/total) | 0 % |  |

| Medición | Uds. | Largo | Alto | Parcial |
|---|---|---|---|---|
| ENCUENTRO CON PARAMENTOS EN MEDIANERA | 1 | 25 | 1 | 25.00 |
| PETOS INTERIORES TERRRAZAS CALLE | 2 | 19.7 | 0.4 | 15.76 |
|  | 1 | 3.61 | 0.4 | 1.44 |
|  | 1 | 5.43 | 0.4 | 2.17 |
| HASTIALES |  |  |  |  |
| MEDIANERA SANTIVAÑEZ | 1 | 5.47 | 0.4 | 2.19 |
|  | 1 | 7.58 | 0.4 | 3.03 |
|  | 1 | 21.56 | 0.4 | 8.62 |
| TERRAZA SUR | 1 | 4.13 | 0.1 | 0.41 |
|  | 1 | 4.83 | 0.1 | 0.48 |
| Total |  |  |  | 59.1000 |

## 0033 GESTION DE RESIDUOS:CUBIERTA INCLINADA

**D01YA055** m³ EVACUACIÓN ESCOMBROS EN SACOS < 40 m
110.18 m³
m³. Traslado y evacuación manual de escombros, mediante sacos, para distancias o recorridos hasta 40 m desde el tajo de demolición al pie de carga o emplazamiento del contenedor, camión,... i/llenado de sacos, vaciado y p.p. de costes indirectos.

| Código | Ud | Descripción | Rendimiento | Precio |
|---|---|---|---|---|
| U01AA011 | h | Peón suelto | 2.2 | 0.0000 |
| %CI | % | Costes indirectos..(s/total) | 0 % |  |

| Medición | Uds. | Largo | Parcial |
|---|---|---|---|
| AJUSTIFICAR |  |  |  |
| (1.7 * 0.3 * 0.05) * <D01AM502> | 1 | 2.30 | 2.30 |
| (1.7 * 0.01) * <D01AA050> | 1 | 8.30 | 8.30 |
| (1.7 * 0.20 * 0.6) * <D01AA020> | 1 | 99.58 | 99.58 |
| Total |  |  | 110.1800 |

**D01YM005** ud CONTENEDOR PARA ESCOMBROS DE 7 m³
16 ud
ud. Cambio de contenedor para escombros de 7 m³ de capacidad, colocado en obra a pie de carga, i/servicio de entrega, alquiler, tasas por ocupación de vía pública y p.p. de costes indirectos, incluídos los medios auxiliares de señalización.

| Código | Ud | Descripción | Rendimiento | Precio |
|---|---|---|---|---|
| U02JS002 | ud | Contenedor para escombros de 7 m³ | 1 | 0.0000 |
| U02FW100 | ud | Tasas/m²/día ocupación vía pública | 3.5 | 0.0000 |
| %CI | % | Costes indirectos..(s/total) | 0 % |  |

| Medición | Uds. | Largo | Alto | Parcial |
|---|---|---|---|---|
| 0.14 * <D01YA055> | 1 | 15.43 |  | 15.43 |
| REDONDEO | 1 |  | 0.57 | 0.57 |
| a justificar |  |  |  |  |
| Total |  |  |  | 16.0000 |

**D01YM020** ud BOLSA 1 m³ ESCOMBRO CON RETIRADA ZONA 2
2 ud
ud. Cambio de bolsa de escombro de 1 m³ de capacidad, colocado en obra a pie de carga, i/servicio de entrega en zona 2, alquiler, tasas por ocupación de vía pública y p.p. de costes indirectos, incluídos los medios auxiliares de señalización.

| Código | Ud | Descripción | Rendimiento | Precio |
|---|---|---|---|---|
| U02JS010 | ud | Bolsa 1 m³ escombro con retirada zona 2 | 1 | 0.0000 |
| %CI | % | Costes indirectos..(s/total) | 0 % |  |

| Medición | Uds. | Parcial |
|---|---|---|
| repasos finales | 2 | 2.00 |
| ajustificar |  |  |
| Total |  | 2.0000 |

**D01ZA470** m³ CANON VERTIDO / m³ ESCOMBRO = 20,7 €
110.18 m³
m³. Canon de vertido de escombros sin clasificar en vertedero con un precio de 20,70 €/m³ y p.p. de costes indirectos. (1 m³ equivalente a 1,55 t de escombro de grava, hormigones o similares, y 0,75 t de escombro de ladrillo hueco o similares).

| Código | Ud | Descripción | Rendimiento | Precio |
|---|---|---|---|---|
| U02FW024 | m³ | Canon vertido escombro a vertedero | 0.85 | 0.0000 |
| %CI | % | Costes indirectos..(s/total) | 0 % |  |

| Medición | Uds. | Largo | Parcial |
|---|---|---|---|
| IGUAL <D01YA055> | 1 | 1 |  |
| trras aportacion de certificado |  |  |  |
| Total |  |  | 110.1800 |

## 0053 ALBAÑILERIA: CUBIERTA INCLINADA

**D18AD955** m ESCOCIA EN PARAMENTO / SUELO
61 m
m. Formación de escocia entre suelo y pared o entre pared y pared, para facilitar la limpieza de suelos y paredes de cerámica, realizada con piezas de media caña de gres de medidas 24,4x4x4 cm, interior o exterior, tipo ROSA GRES mod. 112/138 ó similar, recibidas con mortero de cemento y arena de río M5 según UNE-EN 998-2, i/sellado de juntas, limpieza y p.p. de costes indirectos.

| Código | Ud | Descripción | Rendimiento | Precio |
|---|---|---|---|---|
| U01FU001 | h | Oficial 1ª alicatador (mano de obra) | 0.3 | 0.0000 |
| U01AA011 | h | Peón suelto | 0.15 | 0.0000 |
| A01JF006 | m³ | MORTERO CEMENTO M5 (material) | 0.003 | 0.0000 |
| U18AA955 | ud | Escocia media caña 24x4x4 cm | 4.05 | 0.0000 |
| %CI | % | Costes indirectos..(s/total) | 0 % |  |

| Medición | Uds. | Largo | Parcial |
|---|---|---|---|
| ENCUENTROS DE CUBIERTA |  |  |  |
| MEDIANERA | 1 | 19 | 19.00 |
| ENCUENTRO CON PETOS | 1 | 19 | 19.00 |
|  | 1 | 17 | 17.00 |
| SANTIVAÑEZ | 1 | 6 | 6.00 |
| Total |  |  | 61.0000 |

**D08AA310** m² MAESTRAS DE LADRILLO
27.06 m²
ML.Formación de maestra de mediante tabicones de ladrillo H/D tomado con mortero de cemento M5 según UNE-EN 998-2,de hasta 50 cm, con remate superior del mismo mortero, i/p.p. de costes indirectos.

| Código | Ud | Descripción | Rendimiento | Precio |
|---|---|---|---|---|
| D10AA101 | m² | TABICÓN LADRILLO HUECO DOBLE 25x12x9 cm | 0.45 | 0.0000 |
| A01JF006 | m³ | MORTERO CEMENTO M5 | 0.003 | 0.0000 |
| %CI | % | Costes indirectos..(s/total) | 0 % |  |

| Medición | Uds. | Largo | Alto | Parcial |
|---|---|---|---|---|
| por elevacion para aislamiento.perímetro |  |  |  |  |
| 0.25 * <D18AD955> | 1 | 15.25 |  | 15.25 |
| HASTIALES |  |  |  |  |
| TERRAZA SUR | 1.1 | 4.85 | 0.25 | 1.33 |
|  | 1.1 | 4.13 | 0.25 | 1.14 |
| TERRAZA OESTE | 1 | 23 | 0.25 | 5.75 |
| MEDIANERA SANTIVAÑEZ | 1.1 | 7.6 | 0.25 | 2.09 |
| FALDON TERRAZA ESTE | 1.1 | 5.47 | 0.25 | 1.50 |
| Total |  |  |  | 27.0600 |

**D08AI105** m² CAPA DE MORTERO 2/3 cm REGULARIZACIÓN
488.13 m²
m². Capa de mortero de regularización de 2/ 3 cm de espesor medio, en elementos inclinados o planos, con mortero de cemento M5 según UNE-EN 998-2 incluso ejecución de maestras y regleado.

| Código | Ud | Descripción | Rendimiento | Precio |
|---|---|---|---|---|
| U01AA503 | h | Cuadrilla C (mano de obra) | 0.1 | 0.0000 |
| A01JF006 | m³ | MORTERO CEMENTO M5 | 0.03 | 0.0000 |
| %CI | % | Costes indirectos..(s/total) | 0 % |  |

| Medición | Uds. | Largo | Parcial |
|---|---|---|---|
| IGUAL <D01AA020> | 1 | 488.13 | 488.13 |
| Total |  |  | 488.13 |

**D08AZ002** m² FALDÓN CUB. M-H+3 cm MORTERO i/ARMADO
35.4 m²
m². Faldón de cubierta constituido por tabicones aligerados de ladrillo H/D separados 1,00 m, con maestra superior de cemento, tomados con mortero de cemento M5 según UNE-EN 998-2, tablero cerámico machihembrado de 100x25x4 cm, capa de compresión de 3 cm de mortero 1/6 con mallazo electrosoldado embebido en él, todo ello para una altura media de 1 m, i/arriostramientos transversales a distancias que eviten desniveles superiores a 1 m.

| Código | Ud | Descripción | Rendimiento | Precio |
|---|---|---|---|---|
| D08AA220 | m² | FORM. PTES. TABICÓN PALOMERO s=1 m, h=1 m | 1 | 0.0000 |
| D08AI002 | m² | TABLERO CERÁMICO M-H+3 cm MORTERO i/ARMADO | 1 | 0.0000 |

| Medición | Uds. | Largo | Ancho | Parcial |
|---|---|---|---|---|
| CAMINOS DE MANTENIMIENTO-pesebron | 1 | 22 | 0.6 | 13.20 |
| trabjo a concretar en obra en funcion de estado del soporte | 1 | 19 | 0.6 | 11.40 |
|  | 1 | 18 | 0.6 | 10.80 |
| Total |  |  |  | 35.4 |

**D08QS001** UD DESMONTAJE DE ENTRONQUE Y MONTAJE S/ ORDENES d.f
12 UD
Ud. Desmontaje de entronque de sumidero de canalón a bajante y posterior montaje, formación de pasatubos yposterior sellado segúndetalles constructivos i/ demolicion de 50 cm de mocheta y / omoldura posterior reconstrucción acabado en guarnecido de yeso o formacion con terraja. Disposicion de elementos de transicion de direccion en ángulo de 45º de tubería de PVC .Trasnporte de escombros a pie de carga. Con recuperacion de registro y posterior recolocación.

**D08OS002** ud REGISTRO DE INSTALACIONES EN MOCHETA FÁBRICA DE LADRILLO COLOCADO
7 ud
Ud. de regsitro de instalaciones consistente enrealización de hueco de 30 x 30 y recibido de cerco con tapa en placa de yeso para tabique de ladrillo. i/ retirada de escombros a pie de cargo, totalmente acabado.

## 0063 COBERTURA: CUBIERTAINCLINADA

**D08ID760** m² COB. TEJA CURVA VIEJA RECUPERADA (AP.60%) S/ONDULINE
488.13 m²
m². Cobertura de teja curva vieja procedente de la demolición, aportando un 60% de las piezas, colocada sobre placa Onduline BT-235 omodelo segúncurvatura y tamaño de teja (incluido suministro de esta) fijada al soporte con clavo con cabeza de PVC de 7 cm, incluso p.p. de piezas especiales, caballetes, limatesas , bordes en ángulo , etc y medios auxiliares.

| Código | Ud | Descripción | Rendimiento | Precio |
|---|---|---|---|---|
| U01AA501 | h | Cuadrilla A (mano de obra) | 0.35 | 0.0000 |
| U12EA005 | m² | Placa Ondulada BT-235 (teja 18-22 cm) (material) | 1.1 | 0.0000 |
| U12EA841 | ud | Clavo cabeza PVC 7 cm (6,5 cm útiles) | 4 | 0.0000 |
| U12ID900 | ud | Teja cerámica curva vieja recuperada (material) | 13 | 0.0000 |
| %CI | % | Costes indirectos..(s/total) | 0 % |  |

| Medición | Uds. | Largo | Parcial |
|---|---|---|---|
| <D01AA020> | 1 | 488.13 | 488.13 |
| Total |  |  | 488.13 |

**D08ID765** m² COB. TEJA CURVA VIEJA RECUPERADA (AP.100%) S/ONDULINE
0 m²
m². Cobertura de teja curva vieja procedente de la demolición, aportando un 100% de las piezas, colocada sobre placa Onduline BT-235 o similar fijada al soporte con clavo con cabeza de PVC de 7 cm, incluso p.p. de piezas especiales, caballetes, limatesas y medios auxiliares.

| Código | Ud | Descripción | Rendimiento | Precio |
|---|---|---|---|---|
| U01AA501 | h | Cuadrilla A | 0.35 | 0.0000 |
| U12EA005 | m² | Placa Ondulada BT-235 (teja 18-22 cm) | 1.1 | 0.0000 |
| U12EA841 | ud | Clavo cabeza PVC 7 cm (6,5 cm útiles) | 4 | 0.0000 |
| U12ID900 | ud | Teja cerámica curva vieja recuperada | 33 | 0.0000 |
| %CI | % | Costes indirectos..(s/total) | 0 % |  |

| Medición | Parcial |
|---|---|
| precio de referrencia por si no es posible recuperar el porcentaje indicado. |  |
| Total | 0.0000 |

**D25NP510** m CANALÓN OCULTO CHAPA 1 m DESARROLLO
180.16 m
m. Canalón de chapa de acero galvanizado de 0.6 mm hasta 1 m de desarrollo según diseño,compuesto por dos piezas engatilladas ,incluidas piezas especiales de entronque soldadas (1/ 5 ml) colocado sobre maestra de tabique de ladrillo previa,incluido morterpo de regularizacion de peto con mortero de cemento y arena de río 1/8, y sellado según detalles constructivos,totalmente instalado según CTE/ DB-HS 5 evacuación de aguas.

| Código | Ud | Descripción | Rendimiento | Precio |
|---|---|---|---|---|
| U01FY105 | h | Oficial 1ª fontanero (mano de obra) | 0.8 | 0.0000 |
| U01FY110 | h | Ayudante fontanero (mano de obra) | 0.8 | 0.0000 |
| U25LH003 | m | Canalón chapa galvanizada100 cm (material) | 1.2 | 0.0000 |
| A01JF007 | m³ | MORTERO CEMENTO M2,5 (material) | 0.02 | 0.0000 |
| U10DE001 | ud | Ladrillo hueco sencillo 25x12x4 (material) | 4 | 0.0000 |
| %CI | % | Costes indirectos..(s/total) | 0 % |  |

| Medición | Uds. | Largo | Parcial |
|---|---|---|---|
| FACTOR 2 POR DESARROLLO 2M. |  |  |  |
| 2 * <D01AM502> | 1 | 180.16 | 180.16 |
| Total |  |  | 180.1600 |

**D25NP011** uD SUSTITUCIÓN DE ENTRONQUE ENTRE CANALÓN Y BAJANTE
10 uD
uD. Sustitucion de entronque entre canalon y bajante,incluyendo, perforación de adecuación a diametro en elemento constructivo (forjado o muro,), demolición de trasdosado o elemento de ocultación enparte inferior o fachada, recibido de pasatubos con mortero hidrófugo, impermeabiización de conducto, colocación de pieza especial de entronque y sellado con material hidroexpansivo.Totalmente terminado para posterior acabado de pinturas o revocos. i/ retirada de escombros y trasnporte a vertedero, reposicion de trasdosado o revestimiento de mortero de cal, comprobación de estanqueidad.

| Código | Ud | Descripción | Rendimiento | Precio |
|---|---|---|---|---|
| U01FY105 | h | Oficial 1ª fontanero | 1 | 0.0000 |
| U01FY110 | h | Ayudante fontanero | 0.5 | 0.0000 |
| U25AD006 | m | Tuberia PVC-F pluvial 125 mm (material) | 1 | 0.0000 |
| U25LA050 | m | Canalón circular PVC D=125 mm Uralita (material) | 1 | 0.0000 |
| U25DA100 | ud | pieza de entronque de canalón PVC D=125 | 1 | 0.0000 |
| U25DD007 | ud | Manguito unión h-h PVC Adequa 125 mm (material) | 1 | 0.0000 |
| U25XH007 | ud | Sujección bajantes PVC 110 mm (material) | 1 | 0.0000 |
| D01EA025 | m² | DEMOLICIÓN TABIQUE HASTA 12 cm DE ESPESOR | 1 | 0.0000 |
| D01AM205 | m | DEMOLICIÓN CORNISA C/RECUPERACIÓN MATERIAL | 1 | 0.0000 |
| D01YA055 | m³ | EVACUACIÓN ESCOMBROS EN SACOS < 40 m | 1 | 0.0000 |
| D01YM020 | ud | BOLSA 1 m³ ESCOMBRO CON RETIRADA ZONA 2 | 1 | 0.0000 |
| D17DR301 | m | SELLADO JUNTAS DILATACIÓN POL. COPSAFLEX 11C COPSA | 1 | 0.0000 |
| D12PA050 | m² | RECIBIDO VENTANA S/CUBIERTA | 0 | 0.0000 |
| D13DI105 | m | ENFOSCADO ALEROS C/MORTERO HIDRÓFUGO M10 | 1 | 0.0000 |
| D15AA010 | m | FORRADO CONDUCTO VENTILACIÓN L. H. S. | 1 | 0.0000 |
| U25XP001 | kg | Adhesivo para PVC Tangit (material) | 0.02 | 0.0000 |
| %CD | % | Otros costes directos complementarios | 0 % |  |
| %CI | % | Costes indirectos..(s/total) | 0 % |  |

## 0073 IMPERMEABILIZACIONES:CUBIERTA INCLINADA

**D08QP005** m CANALÓN OCULTO POLIÉSTER+FIBRA VIDRIO+CANALETA EPDM
135.12 m
m. Canalón oculto formado por: cajeado inicial con tabicón de ladrillo H/D recibido con mortero de cemento y arena de río M5 según UNE-EN 998-2; cama de igual mortero conformando la canal y sus pendientes; aplicación, sobre el mortero, de resina de poliéster armada con lámina de fibra de vidrío, solapando 15 cm en cada parte del faldón y con desarrollo total 70 cm, i/replanteo, formación de emboquillado de conexión a bajantes con disposición de canaleta de EPDM y p.p. de costes indirectos.

| Código | Ud | Descripción | Rendimiento | Precio |
|---|---|---|---|---|
| D10AA101 | m² | TABICÓN LADRILLO HUECO DOBLE 25x12x9 cm | 0.4 | 0.0000 |
| U01AA505 | h | Cuadrilla E (mano de obra) | 0.375 | 0.0000 |
| A01JF006 | m³ | MORTERO CEMENTO M5 | 0.035 | 0.0000 |
| U16DJ602 | kg | Resina de poliéster 315-Y (material) | 2.7 | 0.0000 |
| U15ND051 | m² | Malla refuerzo fibra vidrio (material) | 1.5 | 0.0000 |
| %CI | % | Costes indirectos..(s/total) | 0 % |  |

| Medición | Uds. | Largo | Parcial |
|---|---|---|---|
| 1.5 * <D01AM502> | 1 | 135.12 | 135.12 |
| Factor por desarrollo de 1.4 ml |  |  |  |
| Total |  |  | 135.1200 |

**D08RK300** m LIMAHOYA DE POLIÉSTER + FIBRA VIDRIO (2x300g)
84 m
m. Ejecución de limahoya, desarrollo hasta 0,60 m, con resina de poliéster y dos capas de fibra de vidrio de 300 g/m², compuesta por: imprimación del soporte con una capa de resina de poliéster flexible 315-Y; extensión de manta de fibra de vidrio de 300 g/m² MAT-300; aplicación de nuevas capas de resina y manta de fibra de vidrio; aún se aplicarán dos nuevas capas de resina, dejando secar completamente entre ambas, con un total de 2,15 kg/m; finalmente se aplicará capa de protección con resina de gran pureza Top-Coat en cuantía 0,25 kg/m, incluso adición de 20 c.c. de catalizador peróxido de MEKT y 10 c.c. de endurecedor por cada kg. de resina preparada, i/elementos auxiliares de aplicación, limpieza y p.p. de costes indirectos.

| Código | Ud | Descripción | Rendimiento | Precio |
|---|---|---|---|---|
| U01AA501 | h | Cuadrilla A | 0.29 | 0.0000 |
| U01FP501 | h | Oficial 1ª impermeabilizador (mano de obra) | 0.29 | 0.0000 |
| U16DJ602 | kg | Resina de poliéster 315-Y | 2.15 | 0.0000 |
| U16GA401 | L | Catalizador peróxido de Mekt (material) | 0.05 | 0.0000 |
| U16GA402 | L | Endurecedor para resina (material) | 0.025 | 0.0000 |
| U15AG602 | m² | Manta fibra vidrio MAT-300 (material) | 1.2 | 0.0000 |
| U16GA411 | kg | Resina p/acabado Top-Coat (material) | 0.25 | 0.0000 |
| %CI | % | Costes indirectos..(s/total) | 0 % |  |

| Medición | Uds. | Largo | Alto | Parcial |
|---|---|---|---|---|
| factor por desarrollo 1 m |  |  |  |  |
| 1.7 * <D01AM505> | 1 | 39.00 |  | 39.00 |
| peto de patio | 1 |  | 45 | 45.00 |
| Total |  |  |  | 84.0000 |

**D08RK305** m REMATE ENC. CUB. FACHADA DE POLIÉSTER+FV. (2x300g)
44.41 m
m. Remate en encuentro de cubierta con paramentos verticales, con resina de poliéster y dos capas de fibra de vidrío de 300 gr/m², compuesta por: imprimación del soporte con una capa de resina de poliéster flexible 315-Y; extensión de manta de fibra de vidrío de 300 gr/m² MAT-300; aplicación de nuevas capas de resina y manta de fibra de vidrio; aún se aplicarán dos nuevas capas de resina, dejando secar completamente entre ambas, con un total de 2,15 kg/m; finalmente se aplicará capa de protección con resina de gran pureza Top-Coat en cuantía 0,25 kg/m, incluso adición de 20 c.c. de catalizador peróxido de MEKT y 10 c.c. de endurecedor por cada kg de resina preparada, i/elementos auxiliares de aplicación, limpieza y p.p. de costes indirectos. En el caso de las juntas estructurale si incluira material de separación ( 1 cm de porexpan) y sellado hidroexpansivo

| Código | Ud | Descripción | Rendimiento | Precio |
|---|---|---|---|---|
| U01AA501 | h | Cuadrilla A | 0.29 | 0.0000 |
| U01FP501 | h | Oficial 1ª impermeabilizador | 0.29 | 0.0000 |
| U16DJ602 | kg | Resina de poliéster 315-Y | 2.15 | 0.0000 |
| U16GA401 | L | Catalizador peróxido de Mekt | 0.05 | 0.0000 |
| U16GA402 | L | Endurecedor para resina | 0.025 | 0.0000 |
| U15AG602 | m² | Manta fibra vidrio MAT-300 | 1.2 | 0.0000 |
| U16GA411 | kg | Resina p/acabado Top-Coat | 0.25 | 0.0000 |
| %CI | % | Costes indirectos..(s/total) | 0 % |  |

| Medición | Uds. | Largo | Alto | Parcial |
|---|---|---|---|---|
| medianera serrano (doble medicion por junta estructural) | 1 | 25 |  | 25.00 |
| medianera Santivañez | 1 | 7.6 |  | 7.60 |
| hastiales |  |  |  |  |
| TERRAZA SUR | 1.1 | 4.85 | 0.25 | 1.33 |
|  | 1.1 | 4.13 | 0.25 | 1.14 |
| TERRAZA OESTE | 1 | 23 | 0.25 | 5.75 |
| MEDIANERA SANTIVAÑEZ | 1.1 | 7.6 | 0.25 | 2.09 |
| FALDON TERRAZA ESTE | 1.1 | 5.47 | 0.25 | 1.50 |
| Total |  |  |  | 44.4100 |

**D17DG102** m² IMPERM. POLIESTER+FIBRA VIDRIO (2x300 gr)
488.13 m²
m². Impermeabilización continua en superficies horizontales o inclinadas con resina de poliéster y dos capas de fibra de vidrio de 300 g/m² cada una, compuesta por: imprimación del soporte con una capa de resina de poliéster flexible 315-Y; extensión de una manta de fibra de vidrio de 300 g/m² MAT-300; aplicación de nueva capa de resina de poliéster y otra capa de fibra de vidrio; tras aplicar otra nueva capa de resina y, una vez seca totalmente, se aplicará capa de igual resina, con un total de 3,5 kg/m², rematando finalmente con 0,5 kg/m² de protección de resina de gran pureza TOP-COAT, incluso adición de 20 c.c. de catalizador peróxido de MEKT y 10 c.c. de endurecedor por cada kg de resina preparada, y p.p. de elementos auxiliares y de limpieza. Según CTE/DB-HS 1.

| Código | Ud | Descripción | Rendimiento | Precio |
|---|---|---|---|---|
| U01FP501 | h | Oficial 1ª impermeabilizador | 0.4 | 0.0000 |
| U01FP502 | h | Ayudante impermeabilizador (mano de obra) | 0.4 | 0.0000 |
| U16DJ602 | kg | Resina de poliéster 315-Y | 3.5 | 0.0000 |
| U15AG602 | m² | Manta fibra vidrio MAT-300 | 2.1 | 0.0000 |
| U16GA401 | L | Catalizador peróxido de Mekt | 0.07 | 0.0000 |
| U16GA402 | L | Endurecedor para resina | 0.035 | 0.0000 |
| U16GA411 | kg | Resina p/acabado Top-Coat | 0.5 | 0.0000 |
| %CI | % | Costes indirectos..(s/total) | 0 % |  |

| Medición | Uds. | Largo | Parcial |
|---|---|---|---|
| IGUAL <D01AA020> | 1 | 488.13 | 488.13 |
| incluye el peto delperímetro del patio |  |  |  |
| Total |  |  | 488.1300 |

**D16AAYC115** m² AIS. CUB. DECK ISOVER ALPHATOIT (PANEL CUBIERTA 150)-120 mm
488.13 m²
m². constituido por un panel rígido de alta densidad de lana de roca hidrofugada de 120 mm de espesor cumpliendo la norma UNE EN 13162 Productos Aislantes térmicos para aplicaciones en la edificación con una conductividad térmica de 0,039 W / (m•K), clase de reacción al fuego A1 y código de designación MW-EN-13162-T5-WS-MU1.

| Código | Ud | Descripción | Rendimiento | Precio |
|---|---|---|---|---|
| U01AA007 | h | Oficial primera (mano de obra) | 0.1 | 0.0000 |
| U01AA009 | h | Ayudante | 0.1 | 0.0000 |
| U15AH357 | m² | Panel lana roca Isover ALPHATOIT (PANEL CUBIERTA 150)-120 mm | 1.05 | 0.0000 |
| %CI | % | Costes indirectos..(s/total) | 0 % |  |

| Medición | Uds. | Largo | Parcial |
|---|---|---|---|
| IGUAL <D01AA020> | 1 | 488.13 | 488.13 |
| Total |  |  | 488.13 |

**D16AAKH550** m² LAMINA TRANSPIR VAPOR 150 ROTHOUSE
488.13 m²
m². Lamina TRASPIR 150 de ROTHOUSE (impermeable y traspirable) para evitar entradas de aire del exterior y permitir la salida del vapor de humedad y aire del interior de la vivienda, compuesta de 3 capas de polipropileno solapada colocada en cubierta, incluso p.p. de cortes y medios auxiliares.

| Código | Ud | Descripción | Rendimiento | Precio |
|---|---|---|---|---|
| U01AA007 | h | Oficial primera | 0.02 | 0.0000 |
| U01AA009 | h | Ayudante | 0.02 | 0.0000 |
| U16AA1151 | m² | Lámina sintética TRASPIR 150 de Rothouse | 1.05 | 0.0000 |
| %CI | % | Costes indirectos..(s/total) | 0 % |  |

| Medición | Uds. | Largo | Parcial |
|---|---|---|---|
| IGUAL <D01AA020> | 1 | 488.13 | 488.13 |
| Total |  |  | 488.13 |

## 0083 ACABADOS: CUBIERTA INCLINADA

**D35AK018** m² PINTURA AL SILICATO TEXTURADO FINO EXT. BL/COL.
80 m²
m². Pintura mineral de alto cuerpo para fachadas, a base de silicato potásico SETALIET FARBE de SIKKENS (cumple norma DIN 18363 Pfo.2.4.1) texturado fino con extendedores minerales y arena fina de cuarzo, mate total, de alta opacidad y alta permeabilidad al agua y vapor de agua.

| Código | Ud | Descripción | Rendimiento | Precio |
|---|---|---|---|---|
| U01FZ101 | h | Oficial 1ª pintor (mano de obra) | 0.08 | 0.0000 |
| U01FZ105 | h | Ayudante pintor (mano de obra) | 0.08 | 0.0000 |
| U36CW018 | L | Pintura al silicato texturizado fino Setaliet Farbe (material) | 0.5 | 0.0000 |
| %CI | % | Costes indirectos..(s/total) | 0 % |  |

| Medición | Uds. | Largo | Alto | Parcial |
|---|---|---|---|---|
| 0REPASOS DE PERIMETRO | 1 | 200 | 0.4 | 80.00 |
| Total |  |  |  | 80 |

**D21VA105** m ALBARDILLA DE ZINC-SEGUN DETALLE CONSTRUCTIVO
45 m
ML Albardilla de chapa de zinc- de 1 mm de espesor y 75 cm de desarrollo, con goterón y enganche engatillado, atornillada sobre elemento elástico recibido con mortero de cemento CEM II-A/P 32,5R y arena de río 1/6 (M-40) i/ tapajuntas de pieza especial o solapes engatillados, limpieza posteríor y medios auxiliares necesaríos para la correcta ejecución de los trabajos.

| Código | Ud | Descripción | Rendimiento | Precio |
|---|---|---|---|---|
| U01FX001 | h | Oficial cerrajería (mano de obra) | 0.2 | 0.0000 |
| U01FX003 | h | Ayudante cerrajería (mano de obra) | 0.4 | 0.0000 |
| U15HJ014 | m | Banda acústica Fonodan autoadhesiva 50 mm | 6 | 0.0000 |
| U20MG520 | m | Vierteaguas de aluminio desarrollo 30 cm, con goterón | 2.1 | 0.0000 |
| A01JF006 | m³ | MORTERO CEMENTO M5 | 0.08 | 0.0000 |
| %CI | % | Costes indirectos..(s/total) | 0 % |  |

| Medición | Uds. | Largo | Parcial |
|---|---|---|---|
| hacia patio central | 1 | 45 | 45.00 |
| Total |  |  | 45 |

**D35SA080** m² SISTEMA DE ALTA PROTECCIÓN PINTURA ANTICONDENSACIÓN
146.44 m²
m². Sistema de alta protección y calidad estética para paredes y techos de soporte de yeso o escayola mediante la aplicación sobre la superficie preparada (consultar tratamientos habituales de preparación de este tipo de soportes) de la imprimación acrílica para la preparación de soportes de pintado IMPRIMACIÓN UNIVERSAL de TOLLENS® con un consumo total de 0,1 L/m² y como acabado la pintura plástica especial para soportes de yeso proyectado, laminado o escayola PINTURA ANTICONDENSACIÓN REVETÓN® con un consumo orientativo de 0,3 L/m² por mano según ficha técnica de producto.

| Código | Ud | Descripción | Rendimiento | Precio |
|---|---|---|---|---|
| U01FZ101 | h | Oficial 1ª pintor | 0.15 | 0.0000 |
| U01FZ105 | h | Ayudante pintor | 0.15 | 0.0000 |
| U36SA136 | L | Imprimación universal Tollens | 0.1 | 0.0000 |
| U36SA850 | L | Pintura anticondensación | 0.35 | 0.0000 |
| %CI | % | Costes indirectos..(s/total) | 0 % |  |

| Medición | Uds. | Largo | Parcial |
|---|---|---|---|
| (0.30) * <D01AA020> | 1 | 146.44 | 146.44 |
| Total |  |  | 146.44 |

**D25NP055** m CANALÓN PVC D=185 mm URALITA
5 m
m. Canalón circular de PVC doble voluta de 185 mm de diámetro marca Uralita, fijado con abrazaderas al tejado, incluso piezas especiales de conexión a la bajante, totalmente instalado según CTE/ DB-HS 5 evacuación de aguas.

| Código | Ud | Descripción | Rendimiento | Precio |
|---|---|---|---|---|
| U01FY105 | h | Oficial 1ª fontanero | 0.25 | 0.0000 |
| U01FY110 | h | Ayudante fontanero | 0.25 | 0.0000 |
| U25LA055 | m | Canalón circular PVC D=185 mm Uralita (material) | 1 | 0.0000 |
| U25LA255 | ud | Gafa canalón circular PVC D=185 mm Uralita (material) | 1.35 | 0.0000 |
| %CI | % | Costes indirectos..(s/total) | 0 % |  |

**D25NA145** m TUBERÍA EVACUACIÓN PVC M1 200 mm URALITA
3 m
m. Tubería multicapa PVC en policloruro de vinilo con resistencia al fuego M1, de diámetro exterior 200 mm x 3,9 mm de espesor Serie B, URALITA, en instalaciones de evacuación de aguas residuales y pluviales, para unir con piezas de igual material, mediante adhesivo. De conformidad con UNE-EN 1453 y marca de calidad AENOR y AFNOR, totalmente instalada, según CTE/ DB-HS 5 evacuación de aguas.

| Código | Ud | Descripción | Rendimiento | Precio |
|---|---|---|---|---|
| U01FY105 | h | Oficial 1ª fontanero | 0.1 | 0.0000 |
| U01FY110 | h | Ayudante fontanero | 0.05 | 0.0000 |
| U25AA145 | m | Tubería PVC evacuación M1 ø 200 mm Uralita (material) | 1 | 0.0000 |
| U25DA009 | ud | Codo 87° m-h PVC Adequa evacuación 200 mm (material) | 0.1 | 0.0000 |
| U25DD009 | ud | Manguito unión h-h PVC Adequa 200 mm (material) | 0.1 | 0.0000 |
| U25XP001 | kg | Adhesivo para PVC Tangit | 0.05 | 0.0000 |
| %CI | % | Costes indirectos..(s/total) | 0 % |  |

**D08QC030** m BAJANTE DE ZINC d=100 MM
0 m

| Código | Ud | Descripción | Rendimiento | Precio |
|---|---|---|---|---|
| U01AA008 | h | Oficial segunda | 0.175 | 0.0000 |
| U01AA010 | h | Peón especializado | 0.175 | 0.0000 |
| U12QF010 | m | Bajante redonda electrosoldada Cu 100x0,5 (material) | 1.04 | 0.0000 |
| U12QF401 | ud | Codo redondo 72° Cu d=80 mm (material) | 0.15 | 0.0000 |
| U12QF501 | ud | Abrazadera redonda Cu varios diámetros (material) | 0.5 | 0.0000 |
| %CI | % | Costes indirectos..(s/total) | 0 % |  |

| Medición | Parcial |
|---|---|
| PRECIO DE REFERENCIA POR SI OBLIGA AL CAMBIO |  |
| SERÍAN 6 uD DE 2. 50 ML |  |
| Total | 0.0000 |

## 0093 SEGURIDAD Y SALUD: CUBIERTA INCLINADA

**D41WZ001** m² SEG. Y SALUD EDIFICIO OFICINAS-ACTUACION PARCIAL
500 m²
m². Ejecución del Plan de Seguridad y Salud o estudio básico, por m² construido de un bloque de viviendas de tamaño medio (aproximadamente 20 viviendas), con un nivel de exigencia bajo, previa aprobación por parte de la dirección facultativa del mencionado Plan o Estudio Básico, incluyendo en principio: instalaciones provisionales de obra y señalizaciones, protecciones personales, protecciones colectivas; todo ello cumpliendo la reglamentación vigente.

## 0010 PLAN DE CALIDAD

**D50EE210** ud CONTROL RECEPCIÓN TEJAS
1 ud
ud. Control de recepción de las tejas utilizadas en cubierta, indicando marca comercial, características, dimensiones, comprobando la idoneidad tanto de proyecto y órdenes de la D.F. así como de la normativa UNE de aplicación. Se acompañarán los certificados de calidad que la empresa constructora facilite siendo como mínimos: los certificados del fábricante.

| Código | Ud | Descripción | Rendimiento | Precio |
|---|---|---|---|---|
| U01AT110 | h | Arquitecto técnico, Ingeniero técnico...etc (mano de obra) | 3.9 | 0.0000 |
| %CI | % | Costes indirectos..(s/total) | 0 % |  |

**D50EE230** ud CONTROL RECEPCIÓN LÁMINAS IMPERMEABILIZANTES
1 ud
ud. Control de recepción de las láminas impermeabilizantes (asfálticas y no asfálticas) utilizadas en cubierta, indicando marca comercial, características, espesor, comprobando la idoneidad tanto de proyecto y órdenes de la D.F. así como de la normativa UNE de aplicación. Se acompañarán los certificados de calidad que la empresa constructora facilite siendo como mínimos: los certificados del fábricante.

| Código | Ud | Descripción | Rendimiento | Precio |
|---|---|---|---|---|
| U01AT110 | h | Arquitecto técnico, Ingeniero técnico...etc | 3.9 | 0.0000 |
| %CI | % | Costes indirectos..(s/total) | 0 % |  |

**D50EE250** ud CONTROL RECEPCIÓN GEOTEXTIL
1 ud
ud. Control de recepción de los fieltros de geotextil utilizadas en cubierta, indicando marca comercial, características, peso por m², comprobando la idoneidad tanto de proyecto y órdenes de la D.F. así como de la normativa UNE de aplicación. Se acompañarán los certificados de calidad que la empresa constructora facilite siendo como mínimos: los certificados del fábricante.

| Código | Ud | Descripción | Rendimiento | Precio |
|---|---|---|---|---|
| U01AT110 | h | Arquitecto técnico, Ingeniero técnico...etc | 3.9 | 0.0000 |
| %CI | % | Costes indirectos..(s/total) | 0 % |  |

**D50EH230** ud CONTROL DE RECEPCIÓN ADITIVOS
1 ud
ud. Control de recepción de los aditivos (plastificantes, hidrófugos, retardantes, etc...) utilizados en la realización de pastas y morteros de cemento y guarnecidos de yesos, indicando lugar de procedencia, fábricante, clasíficación, características físicas y morfológicas, documentación técnica, comprobando la idoneidad tanto de proyecto y órdenes de la D.F. así como de la normativa de aplicación.

| Código | Ud | Descripción | Rendimiento | Precio |
|---|---|---|---|---|
| U01AT110 | h | Arquitecto técnico, Ingeniero técnico...etc | 4.2 | 0.0000 |
| %CI | % | Costes indirectos..(s/total) | 0 % |  |

**D50ME125** m² CONTROL EJECUCIÓN CUBIERTA INCLINADA
500 m²
m². Control de ejecución de la cubierta inclinada consistente en: Cumplimiento de las pendientes marcadas en proyecto, separación de los tabiquillos o estructura auxiliar, espesores de la capa de mortero de regularización así como planeidad, remates perimetrales, remates con chimeneas y elementos salientes en cubierta, sección de limas, canalones y bajantes; Sobre los materiales utilizados comprobará la idoneidad tanto del proyecto como de las órdenes de la D.F. así como el cumplimiento de la normativa de aplicación.

| Código | Ud | Descripción | Rendimiento | Precio |
|---|---|---|---|---|
| U01AT110 | h | Arquitecto técnico, Ingeniero técnico...etc | 0.009 | 0.0000 |
| %CI | % | Costes indirectos..(s/total) | 0 % |  |

**D50PC205** ud ENSAYO DE ESTANQUEIDAD
1 ud
ud. Ensayo de estanqueidad, entre dos puntos del saneamiento, según Pliego de Prescripciones del M.O.P.U.

| Código | Ud | Descripción | Rendimiento | Precio |
|---|---|---|---|---|
| U01AA007 | h | Oficial primera | 3 | 0.0000 |
| U01AA010 | h | Peón especializado | 3 | 0.0000 |
| U01AT110 | h | Arquitecto técnico, Ingeniero técnico...etc | 3 | 0.0000 |
| %CI | % | Costes indirectos..(s/total) | 0 % |  |

## Precios auxiliares

**D40AA095** m² ALQUILER DÍA ANDAMIO EUROPEO
m². Alquiler diario, después del montaje y hasta el día de desmontaje, de andamio Europeo compuesto de plataformas metálicas cada 3 metros, barandilla exterior con dos barras y rodapie, barandilla interior con 1 barra y escalera de acceso a las plataformas.

| Código | Ud | Descripción | Rendimiento | Precio |
|---|---|---|---|---|
| U41AA015 | m² | Día alquiler andamio Europeo | 1 | 0.0000 |
| %CI | % | Costes indirectos..(s/total) | 0 % |  |

**A01JF006** m³ MORTERO CEMENTO M5 (material)
m³. Mortero de cemento EN 197-1- CEM II/B-P 32,5 R según RC-16 y arena de río M5 con una resistencia a compresión de 5 N/mm² según norma UNE-EN 998-2, confeccionado con hormigonera de 250 L.

| Código | Ud | Descripción | Rendimiento | Precio |
|---|---|---|---|---|
| U01AA011 | h | Peón suelto | 1.2 | 0.0000 |
| U04CA001 | t | Cemento EN 197-1- CEM II/B-P 32,5 R Granel (material) | 0.25 | 0.0000 |
| U04AA001 | m³ | Arena de río (0-5 mm) (material) | 1.1 | 0.0000 |
| U04PY001 | m³ | Agua (material) | 0.255 | 0.0000 |
| A03LA005 | h | HORMIGONERA ELÉCTRICA 250 L (material) | 0.8 | 0.0000 |

**D10AA101** m² TABICÓN LADRILLO HUECO DOBLE 25x12x9 cm
m². Tabique de ladrillo hueco doble 24x11x8 cm recibido con mortero de cemento y arena de río M5 según UNE-EN 998-2, i/ replanteo, roturas, humedecido de las piezas y limpieza.

| Código | Ud | Descripción | Rendimiento | Precio |
|---|---|---|---|---|
| U01FL003 | m² | Mano obra coloción tabicón ladrillo hueco doble (mano de obra) | 1 | 0.0000 |
| U01AA011 | h | Peón suelto | 0.3 | 0.0000 |
| U10DE020 | ud | Ladrillo hueco doble 24x11x7 (material) | 33 | 0.0000 |
| A01JF006 | m³ | MORTERO CEMENTO M5 | 0.013 | 0.0000 |
| %CI | % | Costes indirectos..(s/total) | 0 % |  |

**U01AA503** h Cuadrilla C (mano de obra)
h. Cuadrilla C de albañilería, cuantificando para su formación 1,00 h de ayudante, 1,00 h de peón especializado y 0,50 h de peón suelto.

| Código | Ud | Descripción | Rendimiento | Precio |
|---|---|---|---|---|
| U01AA009 | h | Ayudante | 1 | 0.0000 |
| U01AA010 | h | Peón especializado | 1 | 0.0000 |
| U01AA011 | h | Peón suelto | 0.5 | 0.0000 |

**D08AA220** m² FORM. PTES. TABICÓN PALOMERO s=1 m, h=1 m
m². Formación de pendientes en cubierta mediante tabicones palomeros de ladrillo hueco doble tomado con mortero de cemento M5 según UNE-EN 998-2, separados 1,00 m y de una altura media comprendida entre 0,5 m y 1,00 m, con maestra de remate superior del mismo mortero, i/arriostramientos transversales a distancias que eviten desniveles superiores a 1 m, ejecución de limas de tabicón de ladrillo H/D y p.p. de costes indirectos.

| Código | Ud | Descripción | Rendimiento | Precio |
|---|---|---|---|---|
| D10AA110 | m² | TABICÓN ALIGERADO HUECO DOBLE | 0.77 | 0.0000 |
| D10AA101 | m² | TABICÓN LADRILLO HUECO DOBLE 25x12x9 cm | 0.27 | 0.0000 |
| A01JF006 | m³ | MORTERO CEMENTO M5 | 0.004 | 0.0000 |
| %CI | % | Costes indirectos..(s/total) | 0 % |  |

**D08AI002** m² TABLERO CERÁMICO M-H+3 cm MORTERO i/ARMADO
m². Tablero de rasillón machihembrado, para formación de pendientes en cubiertas, apoyado en cualquier elemento estructural y capa de mortero de cemento M5 según UNE-EN 998-2 de 3 cm de espesor, i/mallazo electrosoldado #20x20 cm d=4/4 mm, embebido en el mortero, regleado y p.p. de costes indirectos.

| Código | Ud | Descripción | Rendimiento | Precio |
|---|---|---|---|---|
| U01AA503 | h | Cuadrilla C | 0.24 | 0.0000 |
| U10DG016 | ud | Rasillón m-h 100x25x4 (material) | 4 | 0.0000 |
| A01JF006 | m³ | MORTERO CEMENTO M5 | 0.04 | 0.0000 |
| U06GJ102 | m² | Mallazo 20x20 0,99 kg/m² D=5/5 (material) | 1.02 | 0.0000 |
| %CI | % | Costes indirectos..(s/total) | 0 % |  |

**U01AA501** h Cuadrilla A (mano de obra)
h. Cuadrilla A de albañilería, cuantificando para su formación 1,00 h de oficial de primera, 1,00 h de ayudante y 0,50 h de peón suelto.

| Código | Ud | Descripción | Rendimiento | Precio |
|---|---|---|---|---|
| U01AA007 | h | Oficial primera | 1 | 0.0000 |
| U01AA009 | h | Ayudante | 1 | 0.0000 |
| U01AA011 | h | Peón suelto | 0.5 | 0.0000 |

**A01JF007** m³ MORTERO CEMENTO M2,5 (material)
m³. Mortero de cemento EN 197-1- CEM II/B-P 32,5 R según RC-16 y arena de río M2,5 con una resistencia a compresión de 2,5 N/mm² según norma UNE-EN 998-2, confeccionado con hormigonera de 250 L.

| Código | Ud | Descripción | Rendimiento | Precio |
|---|---|---|---|---|
| U01AA011 | h | Peón suelto | 1.2 | 0.0000 |
| U04CA001 | t | Cemento EN 197-1- CEM II/B-P 32,5 R Granel | 0.19 | 0.0000 |
| U04AA001 | m³ | Arena de río (0-5 mm) | 1.13 | 0.0000 |
| U04PY001 | m³ | Agua | 0.255 | 0.0000 |
| A03LA005 | h | HORMIGONERA ELÉCTRICA 250 L | 0.8 | 0.0000 |

**D01EA025** m² DEMOLICIÓN TABIQUE HASTA 12 cm DE ESPESOR
m². Demolición, por medios manuales, de fábrica de L.h.D., i/alicatado ó revestimiento similar de una de sus caras y morteros en la otra, hasta un espesor total de 12 cm, retirada de escombros a pie de carga, medios auxiliares de obra y p.p. de costes indirectos, según NTE/ADD-9.

| Código | Ud | Descripción | Rendimiento | Precio |
|---|---|---|---|---|
| U01AA011 | h | Peón suelto | 0.43 | 0.0000 |
| %CI | % | Costes indirectos..(s/total) | 0 % |  |

**D01AM205** m DEMOLICIÓN CORNISA C/RECUPERACIÓN MATERIAL
m Demolición, por medios manuales, de cornisa de cubierta realizada con sillares de piedra susceptibles de recuperación, i/retirada de sillares hasta el lugar de acopio, limpieza y retirada de escombros a pie de carga, maquinaria auxiliar de obra y p.p. de costes indirectos.

| Código | Ud | Descripción | Rendimiento | Precio |
|---|---|---|---|---|
| U01AA008 | h | Oficial segunda | 0.16 | 0.0000 |
| U01AA010 | h | Peón especializado | 0.325 | 0.0000 |
| U01AA011 | h | Peón suelto | 0.65 | 0.0000 |
| U02OG008 | h | Maquinillo 500 kg (maquinaria) | 0.325 | 0.0000 |
| %CI | % | Costes indirectos..(s/total) | 0 % |  |

**D17DR301** m SELLADO JUNTAS DILATACIÓN POL. COPSAFLEX 11C COPSA
m. Sellado de juntas de dilatación de 15 mm de anchura media con masilla de poliuretano COPSAFLEX 11C, en cartuchos, incluso cordón sellador de poliuretano previamente introducido en la junta. Según CTE/DB-HS 1.

| Código | Ud | Descripción | Rendimiento | Precio |
|---|---|---|---|---|
| U01FP501 | h | Oficial 1ª impermeabilizador | 0.25 | 0.0000 |
| U01FP502 | h | Ayudante impermeabilizador | 0.3 | 0.0000 |
| U16GA005 | kg | Imprimación PREMASTIC PRIMER (material) | 0.01 | 0.0000 |
| U15ND101 | m | Cordón de poliuretano de 1 cm (material) | 1 | 0.0000 |
| U16DJ101 | kg | Cartucho COPSAFLEX 11C (material) | 0.5 | 0.0000 |
| %CI | % | Costes indirectos..(s/total) | 0 % |  |

**D12PA050** m² RECIBIDO VENTANA S/CUBIERTA
m². Recibido de ventana de tejado (no incluida), sentada sobre el faldón del mismo y recibida con mortero de cemento y arena de río M5 según UNE-EN 998-2, perfectamente nivelada según la pendiente del faldón, i/impermeabilización perimetral con revestimiento elástico Prelastic 1000 o similar, aplicado a brocha y p.p. de medios auxiliares.

| Código | Ud | Descripción | Rendimiento | Precio |
|---|---|---|---|---|
| U01AA501 | h | Cuadrilla A | 0.45 | 0.0000 |
| A01JF006 | m³ | MORTERO CEMENTO M5 | 0.04 | 0.0000 |
| U16DD001 | kg | Revestimiento elástico Prelastic 500 Plus (material) | 1.8 | 0.0000 |
| %CI | % | Costes indirectos..(s/total) | 0 % |  |

**D13DI105** m ENFOSCADO ALEROS C/MORTERO HIDRÓFUGO M10
m. Enfoscado maestreado y fratasado de aleros, con desarrollos de hasta 60 cm, realizado con mortero hidrófugo M10 según UNE-EN 998-2, i/colocación de reglas, con empleo de andamiaje homologado para cualquier altura y p.p. de costes indirectos.

| Código | Ud | Descripción | Rendimiento | Precio |
|---|---|---|---|---|
| U01AA505 | h | Cuadrilla E | 0.75 | 0.0000 |
| A01XA004 | m³ | MORTERO CEMENTO HIDRÓFUGO M10 (material) | 0.02 | 0.0000 |
| %CI | % | Costes indirectos..(s/total) | 0 % |  |

**D15AA010** m FORRADO CONDUCTO VENTILACIÓN L. H. S.
m. Chapado de conducto de ventilación doble de 45x25 cm de sección, con fábrica de ladrillo hueco sencillo, recibido con pasta de yeso negro, enfoscado externamente con mortero de cemento y arena de río M5 según UNE-EN 998-2, i/p.p. de remates y encuentros con la cubierta, i/p.p. de cualquier tipo de medio auxiliar.

| Código | Ud | Descripción | Rendimiento | Precio |
|---|---|---|---|---|
| U01AA505 | h | Cuadrilla E | 0.781 | 0.0000 |
| A01JF006 | m³ | MORTERO CEMENTO M5 | 0.021 | 0.0000 |
| A01EA001 | m³ | PASTA DE YESO MANUAL CONSTRUCCIÓN B1 (YG) (material) | 0.02 | 0.0000 |
| U10DE001 | ud | Ladrillo hueco sencillo 25x12x4 | 50 | 0.0000 |
| %CI | % | Costes indirectos..(s/total) | 0 % |  |

**U01AA505** h Cuadrilla E (mano de obra)
h. Cuadrilla E de albañilería, cuantificando para su formación 1,00 h de oficial de primera y 1,00 h de peón suelto.

| Código | Ud | Descripción | Rendimiento | Precio |
|---|---|---|---|---|
| U01AA007 | h | Oficial primera | 1 | 0.0000 |
| U01AA011 | h | Peón suelto | 1 | 0.0000 |

**A01EA001** m³ PASTA DE YESO MANUAL CONSTRUCCIÓN B1 (YG) (material)
m³. Pasta de yeso negro amasada manualmente según NTE-RPG-5.

| Código | Ud | Descripción | Rendimiento | Precio |
|---|---|---|---|---|
| U01AA011 | h | Peón suelto | 2 | 0.0000 |
| U04GA005 | t | Yeso manual grueso, rápido B1 (YG) en sacos (material) | 0.85 | 0.0000 |
| U04PY001 | m³ | Agua | 0.6 | 0.0000 |

**A01XA004** m³ MORTERO CEMENTO HIDRÓFUGO M10 (material)
m³. Mortero de cemento EN 197-1- CEM II/B-P 32,5 R según RC-16 y arena de río M10, con una resistencia a compresión de 10 N/mm² según norma UNE-EN 998-2, con aditivo hidrófugo líquido SikaCim de Sika, confeccionado con hormigonera de 250 L.

| Código | Ud | Descripción | Rendimiento | Precio |
|---|---|---|---|---|
| U01AA011 | h | Peón suelto | 1.3 | 0.0000 |
| U04CA001 | t | Cemento EN 197-1- CEM II/B-P 32,5 R Granel | 0.35 | 0.0000 |
| U04AA001 | m³ | Arena de río (0-5 mm) | 1.03 | 0.0000 |
| U04PY001 | m³ | Agua | 0.24 | 0.0000 |
| U04PA110 | L | SikaCim impermeabilizante (material) | 3.5 | 0.0000 |
| A03LA005 | h | HORMIGONERA ELÉCTRICA 250 L | 0.8 | 0.0000 |

**A03LA005** h HORMIGONERA ELÉCTRICA 250 L (material)
h. Hormigonera eléctrica de 250 L con un motor eléctrico de 3CV, con bastidor y cabina de acero, pala mezcladoras, adecuadas para asegurar una mezcla rápida y homogénea, mecanismos protegidos herméticamente, con un peso en vacío de 290kg y un rendimiento aproximado de 3,4m³.

| Código | Ud | Descripción | Rendimiento | Precio |
|---|---|---|---|---|
| U02LA201 | h | Hormigonera 250 L (maquinaria) | 1 | 0.0000 |
| U%10 | % | Amortización y otros gastos | 0 % |  |
| U02SW005 | ud | Kilowatio | 3.5 | 0.0000 |

**D10AA110** m² TABICÓN ALIGERADO HUECO DOBLE
m². Tabique palomero de ladrillo hueco doble 24x11x8 cm recibido con mortero de cemento y arena de río M5 según UNE-EN 998-2, i/ replanteo, roturas, humedecido de las piezas y limpieza.

| Código | Ud | Descripción | Rendimiento | Precio |
|---|---|---|---|---|
| U01FL002 | m² | Mano obra colocación tabicón palomero (mano de obra) | 0.987 | 0.0000 |
| U01AA011 | h | Peón suelto | 0.1 | 0.0000 |
| U10DE020 | ud | Ladrillo hueco doble 24x11x7 | 28 | 0.0000 |
| A01JF006 | m³ | MORTERO CEMENTO M5 | 0.01 | 0.0000 |
| %CI | % | Costes indirectos..(s/total) | 0 % |  |
